# August-Rudloff-Straße 24-27
Angebotsaufforderung (GAEB 90, DA83)
DV-Nummer: 2
Währung: EUR
Auftraggeber: AWG Eisenach e.G., Stregdaer Allee 44a, 99817 Eisenach,

## Tischlerarbeiten
Datum: 12.12.12

### Bereich 10 Demontage/ Abbruch

**10.1 Abbruch Innentüren**
Vorhandene Türen demontieren, incl. der Demontage aller
Anbau- u. Befestigungsteile, komplett zur
anschließenden Entsorgung,
Türmaße:  H = 198 cm
  B = 66 bis 86 cm
incl. aller Transporte auf der Baustelle,
einschließlich fachgerchter Entsorgung unter Beachtung
der
geltenden Entsorgungssatzungem der Stadt Eisenach
Menge: 45,000 Stck

**10.2 Abbruch Kellertüren**
Vorhandene Türen demontieren, incl. der Demontage aller
Anbau- u. Befestigungsteile, komplett zur
anschließenden Entsorgung,
Türmaße:  H = 188 cm
  B 86 cm
incl. aller Transporte auf der Baustelle,
einschließlich fachgerchter Entsorgung unter Beachtung
der
geltenden Entsorgungssatzungem der Stadt Eisenach
Menge: 13,000 Stck

### Bereich 20 Innentüren

**20.10 Innentür WZ mit Glas**
Innentür aus Holzwerkstoff entspr. DIN 68706,
für Wohnzimmer (mit Glas),
als einflügelige Drehtür DIN Links oder DIN Rechts,
Fabrikat: Teuto Bauelemente oder gleichw.
angebotenes
Fabrikat...............................................
Klimaklasse I Beanspruchungsgruppe N, Einschlag
überfälzt
( Normfalz )
Türblatt: Röhrenspanplatte glatt, oberflächenfertig,
CPL beschichtet  im Dekor Eiche oder Buche, mit 2/3
Glasauaschnitt,
incl. Strukturglas nach Bemusterung, Glas nicht
farblich eingefärbt,
einschließlich kompletter Verleistung der
Gasausschnitte,
Einlage :  Röhrenspanmittellage,
Rahmen:  unten mit doppeltem Rahmenholz
Absperrung:  3,2 mm starke Holzwerkstoffplatte
  ( HaFa)
Schloss:  BB-Schloss 55mm Dorn, eingebaut,
Bänder:  Simons  V 0020  WF, vernickelt
Türblattmaße  81,0 cm x 195,0 cm
mit Holzumfassungszarge teuto ITB- 2  aus Holzwerkstoff
MDF,
oberflächenfertig, beschichtet CPL Buche oder Eiche,
Falzbekleidung 80 x 30 mm bombiert,  mit angeleimter
Futterplatte  für Wandstärke z.B. 45mm,
Zierbekleidungsbreite 80 mm, bombiert Spezial
Schließblech 5-fach erschraubt,
Spezialbandaufnahme mit Band V 34 00 WF,
Dichtungsprofil, farblich passendzum Türblatt,
Wandstärkenausgleich + 20 mm,
IT B - 2  Zargen
Wandstärke  165 mm  bis  270 mm
komplett liefern u. montieren
Menge: 10,000 Stck

**20.20 Leistung wie vor beschrieben,**
Leistung wie vor im vollen Wortlaut beschrieben, jedoch
nur Türblatt ohne Zarge
Menge: 1,000 Stck

**20.30 Innentür KZ mit Glas**
Innentür aus Holzwerkstoff entsp. DIN 68706,
für Kinderzimmer (mit Glas), als einflügelige Drehtür
DIN Links oder DIN Rechts,
Fabrikat: Teuto Bauelemente oder gleichw.
angebotenes
Fabrikat...............................................
Klimaklasse I Beanspruchungsgruppe N Einschlag
überfälzt
( Normfalz )
Türblatt: Röhrenspanplatte glatt, oberflächenfertig,
CPL beschichtet  im Dekor Eiche oder Buche, mit 2/3
Glasauaschnitt,
incl. Strukturglas nach Bemusterung, Glas nicht
farblich eingefärbt, einschließlich kompletter
Verleistung der
Gasausschnitte,
Einlage :  Röhrenspanmittellage,
Rahmen:  unten mit doppeltem Rahmenholz
Absperrung:  3,2 mm starke Holzwerkstoffplatte
(HaFa)
Schloss:  BB-Schloss 55mm Dorn, eingebaut,
Bänder:  Simons  V 0020  WF, vernickelt
Türblattmaße  81,0 cm x 195,0 cm
mit Holzumfassungszarge Teuto ITB- 2  aus Holzwerkstoff
MDF,
oberflächenfertig, beschichtet CPL Buche oder Eiche,
Falzbekleidung 80 x 30 mm bombiert, mit angeleimter
Futterplatte  für Wandstärke z.B. 45mm,
Zierbekleidungsbreite 80 mm, bombiert Spezial
Schließblech 5-fach erschraubt, Spezialbandaufnahme mit
Band V 34 00 WF, Dichtungsprofil,
farblich passendzum Türblatt, Wandstärkenausgleich + 20
mm,
IT B - 2  Zargen
Wandstärke  165 mm  bis  270 mm
komplett liefern u. montieren
Menge: 1,000 Stck

**20.40 Leistung wie vor beschrieben,**
Leistung wie vor im vollen Wortlaut beschrieben, jedoch
nur Türblatt ohne Zarge
Menge: 1,000 Stck

**20.50 Leistung wie vor beschrieben**
Leistung wie vor im vollen Wortlaut beschrieben,
jedoch ohne Glas bzw. Glasausschnitt jedoch wiederum
mit Zarge
Menge: 10,000 Stck

**20.60 Innentür SZ ohne Glas**
Innentür aus Holzwerkstoff entsp. DIN 68706,
für Schlafzimmer (ohne Glas), als einflügelige Drehtür
DIN Links oder DIN Rechts,
Fabrikat: Teuto Bauelemente oder gleichw.
angebotenes
Fabrikat...............................................
Klimaklasse I Beanspruchungsgruppe N Einschlag
überfälzt
( Normfalz )
Türblatt: Röhrenspanplatte glatt, oberflächenfertig,
CPL beschichtet  im Dekor Eiche oder Buche,
Einlage :  Röhrenspanmittellage,
Rahmen:  unten mit doppeltem Rahmenholz
Absperrung:  3,2 mm starke Holzwerkstoffplatte
(HaFa)
Schloss:  BB-Schloss 55mm Dorn, eingebaut,
Bänder:  Simons  V 0020  WF, vernickelt
Türblattmaße  88,0 cm x 198,0 cm
(neue Türöffnung: Abmessungen (BxH): bis ca. 0,90 x
2,01)
mit Holzumfassungszarge Teuto ITB- 2  aus Holzwerkstoff
MDF, oberflächenfertig, beschichtet CPL Buche oder
Eiche, Falzbekleidung 80 x 30 mm bombiert, mit
angeleimter Futterplatte  für Wandstärke z.B. 45mm,
Zierbekleidungsbreite 80 mm, bombiert Spezial
Schließblech 5-fach erschraubt, Spezialbandaufnahme mit
Band V 34 00 WF,
Dichtungsprofil, farblich passendzum Türblatt,
Wandstärkenausgleich + 20 mm,
IT B - 2  Zargen
Wandstärke  90 mm  bis  150 mm
komplett liefern u. montieren
Menge: 8,000 Stck

**20.70 Leistung wie vor beschrieben,**
Leistung wie vor im vollen Wortlaut beschrieben, jedoch
nur Türblatt ohne Zarge
Menge: 1,000 Stck

**20.80 Innentür Küche ohne Glas**
Innentür aus Holzwerkstoff entsp. DIN 68706,
für Küche (ohne Glas), als einflügelige Drehtür DIN
Links oder DIN Rechts,
Fabrikat: Teuto Bauelemente oder gleichw.
angebotenes
Fabrikat...............................................
Klimaklasse I Beanspruchungsgruppe N Einschlag
überfälzt
( Normfalz )
Türblatt: Röhrenspanplatte glatt, oberflächenfertig,
CPL beschichtet  im Dekor Eiche oder Buche,
Einlage :  Röhrenspanmittellage,
Rahmen:  unten mit doppeltem Rahmenholz
Absperrung:  3,2 mm starke Holzwerkstoffplatte (
HaFa
Schloss:  BB-Schloss 55mm Dorn, eingebaut,
Bänder:  Simons  V 0020  WF, vernickelt
Türblattmaße  66 cm x 198,0 cm
mit Holzumfassungszarge teuto ITB- 2  aus Holzwerkstoff
MDF,
oberflächenfertig, beschichtet CPL Buche oder Eiche,
Falzbekleidung 80 x 30 mm bombiert, mit angeleimter
Futterplatte  für Wandstärke z.B. 45mm,
Zierbekleidungsbreite 80 mm, bombiert Spezial
Schließblech 5-fach erschraubt, Spezialbandaufnahme mit
Band V 34 00 WF, Dichtungsprofil,
farblich passendzum Türblatt, Wandstärkenausgleich + 20
mm,
IT B - 2  Zargen
Wandstärke  45 mm  bis  80 mm
komplett liefern u. montieren
Menge: 2,000 Stck

**20.90 Leistung wie vor beschrieben**
Leistung wie vor im vollen Wortlaut beschrieben,
jedoch mit Glas bzw. Glasausschnitt (2/3 Anteil)
Menge: 6,000 Stck

**20.100 Leistung wie vor beschrieben**
Leistung wie vor im vollen Wortlaut beschrieben,
jedoch Ausführung ohne Türblatt,
nur Lieferung und Montage einer Zarge
Menge: 1,000 Stck

**20.110 Innentür Bad ohne Glas**
Innentür aus Holzwerkstoff entsp. DIN 68706,
für Bad (ohne Glas bzw. Glasauschnitt),
als einflügelige Drehtür DIN Links oder DIN Rechts,
Fabrikat: Teuto Bauelemente oder gleichw.
angebotenes
Fabrikat...............................................
Klimaklasse I Beanspruchungsgruppe N Einschlag
überfälzt
( Normfalz )
Türblatt: Röhrenspanplatte glatt, oberflächenfertig,
CPL beschichtet  im Dekor Eiche oder Buche, mit 2/3
Glasauaschnitt,
incl. Strukturglas nach Bemusterung, Glas nicht
farblich eingefärbt, einschließlich kompletter
Verleistung der
Gasausschnitte,
Einlage :  Röhrenspanmittellage,
Rahmen:  unten mit doppeltem Rahmenholz
Absperrung:  3,2 mm starke Holzwerkstoffplatte (
  HaFa )
Schloss:  BB-Schloss 55mm Dorn, eingebaut,
Bänder:  Simons  V 0020  WF, vernickelt
Türblattmaße  66 cm x 198,0 cm
mit Holzumfassungszarge teuto ITB- 2  aus Holzwerkstoff
MDF,
oberflächenfertig, beschichtet CPL Buche oder Eiche,
Falzbekleidung 80 x 30 mm bombiert, mit angeleimter
Futterplatte  für Wandstärke z.B. 45mm,
Zierbekleidungsbreite 80 mm, bombiert Spezial
Schließblech 5-fach erschraubt,  Spezialbandaufnahme
mit Band V 34 00 WF,
Dichtungsprofil, farblich passendzum Türblatt,
Wandstärkenausgleich + 20 mm,
IT B - 2  Zargen
Wandstärke  45 mm  bis  80 mm
komplett liefern u. montieren
Menge: 8,000 Stck

**20.120 Türdrücker**
Türdrückergarnitur für Innentür,
Fabrikat: Hoppe, Toyko oder gleichw.
angebotenes
Fabrikat.......................................
nach DIN 18 255, für Innentür, Neusilber F2, für
Türdicke 38 bis 42 mm, Standardlagerung, mit
Vierkantmaß 8 mm,
mit Langschild nach DIN 18 255, gelocht für
Bundbartschlüssel,
Lochentfernung 72 mm, Schilddicke 7 mm, verdeckt
geschraubt,
liefern u. montieren
Menge: 39,000 Stck

### Bereich 30 Schachtverkleidungen

**30.10 Frontplatte**
Verkleidung für Sanitärschacht herstellen,
aus beidseitig beschichteter Spanplatte,
geeignet für Feuchträume, beidseitig beschichtet
mittels CPL-Oberfläche,
Farbe:  weiß Struktur
Abmessung:  max. Höhe 2.650 mm
  max. Breite  650 mm
incl. Zuschnitt der Platte nach Aufmaß vor Ort,
einschließlich erforderlichen Befestigungsmaterial
zur sachgemäßen Befestigung an Trockenbauprofilen,
einschließlich 2 x 2,6 lfdm Winkelprofil zur seitlichen
Abdeckung des Plattenabschluss ( mind. 30 x 30 mm),
Winkelprofil in Farbe u. Struktur passend zur
Plattenoberfläche,
komplett liefern u. montieren
Menge: 30,000 Stck

**30.20 Herstellen von Ausschnitten**
Herstellen von maß- u. fluchgerechten
Plattenausschnitten in vor beschriebene Frontplatten,
Ausschnitte rund,
Durchmesser: 25 bis 50 mm (nach konkreten Aufmaß),
komplett einschließlich aller Nebenarbeiten herstellen
Menge: 120,000 Stck

**30.30 Revisionsklappe**
Lieferung u. Einbau von Revisionsklappen,
Klappe mit umlaufenden Rahmen,
Klappe sowie Rahmen aus Blech, beschichtet,
Farbe:  weiß
Abmessungen:  H = 300 mm
  B = 400 mm
Klappe sowohl links als auch rechts angeschlagen
einbaubar, mit 2 Scharnieren, mit Vierkantverschluss,
incl. des Herstelens eines erforderlichen
Plattenausschnitt,
einschließlich allem Befestigungsmaterial sowie der
Lieferung eines Vierkantschlüssels pro Klappe,
komplett liefern u. montieren
Menge: 30,000 Stck

**30.40 Winkelprofil**
Winkelprofil Farbe weiß,
geignet zur seitlichen Abdeckung der Plattenanschlüsse,
mindestend 30 mm x 30 mm breit,
liefern u. montieren
Menge: 160,000 m

### Bereich 40 Kellertüren

**40.1 T 30-1 Feuerschutztür H3D**
T 30 Feuerschutztür  H3D, Größe 875 x 1875 mm, mit
Eckzarge.
Rauchdicht mit ALU-Abschlußprofil mit Dichtung,
Obertürschließermit Hebearm TS4000 Drückergarnitur
Kunststoff schwarz liefern, montieren und Einputzen
Menge: 8,000 Stck

**40.2 Trockenraum / Fahrradraum**
ZK Türelement 875 x 1875 mm liefern, montieren und
einputzen
Menge: 5,000 Stck

### Bereich 50 Sonstige Leistungen

**50.10 Vorh. Türen kürzen**
Vorhandene Innentüren kürzen, Türen im Bodenbereich
abschneiden, incl. aller Nebenarbeiten sowie der
Beseitigung
der Abbruchmaterialien, als Komplettleistung herstellen
Menge: 15,000 Stck

**50.20 Türfutter abschneiden**
Maß- u. fluchtgerechtes Abtrennen der Türfutter im
Bereich der Wannen, incl. aller erforderlichen Aufmaße,
einschließlich der kompletten Entsorgung allem
Abbruchsmaterial
Menge: 15,000 Stck

**50.30 Fensterfalzlüfter**
Fensterfalzlüfter,
Fabrikat: Regel-air H
geeignet für den nachträglichen Einbau in vorh.
Fenster, zur Regulierung der Lüftungsmenge,
aus Kunststoff mit 2-stufiger automatischer
Volumenstromregelung, zum paarweisen Einbau,
Einbau in den oberen Fensterfalz der vorh. Holzfenster
IV 68, schlagregendicht nach DIN EN 12 208 bis zu einem
Differenzdruck von 600 Pa, Klasse 3 gemäß DIN EN 1026
u. 12 207, bedienungsunabhängig, manipulationsfrei, von
innen u.
außen bei geschlossenem Fenster nicht sichtbar,
komplett liefern u. montieren
Menge: 180,000 Stck

**50.40 Betonschnitt**
Herstellen von Betonschnitten innerhalb von nichttragenden Raumzwischenwänden, als Nassschnitt, im
Bereich der Wohnung, zur Türverbreiterung im Bereich
der Schlafzimmertür,
Abmessungen neu (BxH): bis ca. 0,90 x 2,10 m,
Wände aus Beton, bewehrt, max. Wandstärke bis 160 mm,
incl. aller Nebenarbeiten wie Abdecken der Böden,
Sichern von Mietereigentum, einschließlich Lieferung
von Abdeckmaterial, Platzierung von Nasssauggeräten
sowie aller Transport- u. Entsorgungsleistungen
Menge: 10,000 Stck

**50.50 Mehraufwendung für Einhausung**
Mehraufwendung für Herstellen einer Einhausung für o.g.
Betonschnittarbeiten an den Innentüren, als beidseitige
Staubschutzwand,
Abmessungen: B > 2,00 m, T > 1,00 m,
incl. aller Nebenarbeiten, komplette Lieferung und
Montage der Staubschutzwände einschl. der Demontage
Menge: 10,000 Satz

**50.60 Abbruch Sockelleisten**
Abbruch von Sockelleisten aus Holz oder Kunststoff,
zur anschließenden Entsorgung, incl. aller anfallenden
Transporte auf u. außerhalb der Baustellen,
incl. Containervorhaltung u. Entsorgungsgebühren
Menge: 1050,000 m

### Bereich 60 Stundenlohnleistungen

*Hinweis*
Nachfolgend ausgeschriebene Stundenlohnleistungen
können für Arbeiten in Anspruch genommen werden, welche
nicht Inhalt der vorliegenden Ausschreibung sind, bzw.
zum Zeitpunkt der Erarbeitung der
Ausschreibungsunterlagen nicht ersichtlich waren.

Dabei gilt:

1. Prinzipiell sind alle anfallenden Arbeiten vor deren
Entstehen durch den Bietenden bei der örtlichen
Bauleitung
anzumelden. Erst nach Bestätigung der Arbeiten durch
den
Bauherrn oder dessen Bevollmächtigtem darf mit der
Ausführung
gegonnen werden. Arbeiten, welche nicht im Vorfeld
angemeldet u. bestätigt waren, werden nicht bezahlt.

2. Es werden prinzipiell nur solche
Stundenverrechnungssätze
akzeptiert, welche dem Niveau u. der Qualifikation der
zu erbringenden Arbeiten entspricht.

**60.10 Monteur**
Menge: 25,000 h

**60.20 Helfer**
Menge: 25,000 h

USt %: 19,00
